# MLU Halle-Wittenberg und UKH - Sanierung und Umbau MAS16 BA2
Angebotsaufforderung (GAEB DA XML 3.2, DA83)
Projekt: 9423105HM9
Währung: EUR
Nebenangebote zugelassen: ja
Auftraggeber: Landesbetrieb Bau- und Liegenschaftsmanagement, Sachsen-Anhalt, Technisches Büro Halle, An der Fliederwegkaserne 21, 06130 Halle/S., Telefon 0345-482360, Fax 0345-48238999; Vergabenummer: SLB-2026-0122
Erstellt mit: GXML Toolbox V3.3 R20210630, iTWO_64 V11.0.738, 10.03.2026

## 25 Los 25 - Bodenbelagarbeiten
Datum: 10.03.2026

### Gewerk 25 Bodenbelagarbeiten

DIN 276-1 12/08: 352

*Hinweis: Angaben zum Vorhaben und Bestandteile der Ausschreibung*
Lage des Bauvorhabens:
Das Gebäude befindet sich innerhalb des Medizin-Campus Steintor in der Magdeburger Straße 16, 06112 Halle / Saale. Die Verkehrsanbindung der Baumaßnahme erfolgt von Osten aus Richtung Magdeburger Straße.

Bauvorhaben:
Das Vorhaben umfasst Maßnahmen an Gebäude - Teilen des früher als Chirurgische Klinik genutzten Komplexes längs der Magdeburger Straße Nr. 16 und bezieht sich auf die als Gebäude Nr. "3313, 3314 und 3316" benannten Teile - auch als Haus "A", "D" und "E" bezeichnet.

Das Los 25 Bodenbelagarbeiten umfasst die Vorbereitungen und Bodenbelagarbeiten entsprechend den Hygieneanforderungen in den Bauteilen D und E komplett und in den angrenzenden Teilen in Haus A - sh. auch Leistungsbestandteile.

Die Leistungen im nachfolgenden Leistungstext sind den jeweiligen Gebäudeteilen zugeordnet.

Weitere Häuser oder Gebäudeteile der Magdeburger Straße 16 sind nicht Gegenstand der Aufgabe. Hier liegen teilweise genutzte Bereiche vor, z.B. die als 1. BA 2017 fertig gestellte Zahnklinik in Haus B, C und F, die Nationale Kohorte in Haus A und die Rettungswache in Haus A .

Die auszuführenden Arbeiten finden in unmittelbarer Nähe zu diesen genutzten Klinikbereichen statt. Generell besteht kein Zutrittsrecht für Baudurchführende in diese Bereiche.

Baudenkmal und Bauwerksstruktur:
Entstehungszeit / Bauphasen des Denkmals: 1876-1878,
Umbau- und Erweiterungsphasen: um 1890 - 1915, 1928, 1940, 1950 und diverse Innensanierungen nach 1990

Bauwerksstruktur des Ensembles Magdeburger Str. 16:
5 geschossiger Massivbau mit kammartig angeordneten Seitenflügeln unterschiedlicher Geschossigkeit. Das Ensemble einschließlich umgebender Bebauung steht unter Denkmalschutz.

Geplante Hauptnutzungen:
Haus D  (mit geringen Flächenanteilen in Haus A)
SG:  Post-Mortemanlage des Instituts für Rechtsmedizin
EG:  Seminarräume des Instituts für Physiologie
Haus E  (mit geringen Flächenanteilen in Haus A)
SG:  Labore des Instituts für Pharmakologie und Toxikologie
EG:  Labore des Instituts für Physiologische Chemie
1. OG:  Labore des Instituts für Rechtsmedizin
2. OG:  Büros des Instituts für Rechtsmedizin

Bauweise im derzeitigen Bestand:

Haus D - Fachwerkbau im Schweizer Stil:
Sockelgeschoss: Massivbau mit Klinkerfassade, Stahlbetondecken
Erdgeschoss: Außenwände Fachwerk, Gefache in Klinker, Brüstungen in Klinker
Innenwände Mauerwerk, leichte Trennwände u. Fachwerkwände, Holzbinder, Abstand ca. 5 m
Flach geneigtes Pfettendach mit Sparren, Holzschalung und Bahnenabdichtungen,
Fenster und Türen aus Holz, vereinzelt Metall

Geschosshöhe SG: ca. 3,7 m
Geschosshöhe EG:ca. 4,6 - 5 m
Traufhöhe ü. OKG:  ca. 6,9 -7,2 m, Gelände leicht fallend
Firsthöhe ü. OKG:  ca. 7,0 - 7,3 m
Dachneigung:  ca. 4 - 6 Grad,
Gebäudelänge x -breite: ca. 45 x 12 m

Haus E - Massiver Mauerwerksbau:
Sockelgeschoss bis 1. Obergeschoss: Außenwände Mauerwerk geputzt oder Klinker
Innenwände Mauerwerk, leichte Trennwände, Stahlbetondecken (Teilbereiche Gewölbedecken hist. Bestand)
2. Obergeschoss: hölzerner Dachstuhl mit Flachziegeldeckung,
massiv gemauerten Gauben, Kehlbalkenebene, nicht genutzter Spitzboden über Kehlbalken
Fenster und Türen aus Holz, vereinzelt Metall

Geschosshöhen:
SG:  ca. 3,0 - 3,3 m
EG:  ca. 4,5 - 4,9 m
1. OG:  ca. 3,6 - 4,5 m
2. OG:  ca. 2,8 - 3,2 m (bis OK Kehlbalken)
  sowie darüber liegender Spitzboden ohne Nutzung
Dachneigung: ca. 46 - 50 Grad
Traufhöhe ü. OKG: ca. 11,5 bis 12 m, Gelände leicht fallend
Firsthöhe ü. OKG:  ca. 19,2 bis 19,5 m
Gebäudelänge x -breite: ca. 55 x 13,5 m

Leistungsbestandteile Los 25 - Bodenbelagarbeiten
Haus D und A1
     - Vorbereitung
     - Linoleumbeläge
     - PVC-Beläge
Haus E und A2
     - Vorbereitung
     - Linoleumbeläge
     - PVC-Beläge

Vertragsbestandteile sind VOB B und C in der zum Zeitpunkt des Vertragsschlusses gültigen Fassung

sowie:
- Regelwerke die dem eingeführten gültigen Stand der Technik entsprechen
- Baurechtliche Vorschriften
- Unfallverhütungsvorschriften
- Verarbeitungsvorschriften der Hersteller für die zur Anwendung kommenden Maschine, Geräte, Stoffe,
  Werkzeuge und Hilfsmittel in der jeweils gültigen Fassung.

Bestandteil der Ausschreibung sind:
Dieses Leistungsverzeichnis Los 25 - einschließlich folgender Anlagen:

Pläne, allgemein
- 2. BA Lageplan Baustelleneinrichtung, Plan-Nr. MAS16 BA2_DE_LP_BE_01
- 2. BA Übersichtsplan Gebäude / Bauteile
- 2. BA Bauzeitenplan Haus D und Haus E

Pläne Objektplanung Haus D
- Grundriss Sockelgeschoss, Plan Nr. 5 GR 1/3-U01-3314
- Grundriss Erdgeschoss, Plan Nr. 5 GR 2/3-E01-3314
- Längsschnitt LS-D1, Plan Nr. 5 SN 1/3 -3314
- Querschnitt QS-D1, Plan Nr. 5 SN 2/3 -3314
- Übersichtsplan Fußböden Sockelgeschoss, Plan Nr. 5DP 6/8-FB-3314
- Übersichtsplan Fußböden Erdgeschoss, Plan Nr. 5DP 7/8-FB-3314

Pläne Objektplanung Haus E/A
- Grundriss Sockelgeschoss, Plan Nr. 5 GR 1/5-U01-3316
- Grundriss Erdgeschoss, Plan Nr. 5 GR 2/5-E01-3316
- Grundriss Obergeschoss 1, Plan Nr. 5 GR 3/5-E02-3316
- Grundriss Obergeschoss 2, Plan Nr. 5 GR 4/5-E03-3316
- Grundriss Dachgeschoss, Plan Nr. 5 GR 5/5-E04-3316
- Längsschnitt LS-E1, Plan Nr. 5 SN 1/7 -3316
- Querschnitt QS-E3, Plan-Nr. 5 SN 4/7 -3316
- Übersichtsplan Fußböden Sockelgeschoss, Plan Nr. 5DP 13/19-FB-3316
- Übersichtsplan Fußböden Erdgeschoss, Plan Nr. 5DP 14/19-FB-3316
- Übersichtsplan Fußböden Obergeschoss 1, Plan Nr. 5DP 15/19-FB-3316
- Übersichtsplan Fußböden Obergeschoss 2, Plan Nr. 5DP 16/19-FB-3316
- Übersichtsplan Fußböden Dachgeschoss, Plan Nr. 5DP 17/19-FB-3316

Anlagen, allgemein:
- Fotodokumentation

Zeichnungen dienen als Information sowie als Teil der Kalkulationsunterlagen - sie sind jedoch nicht zur Ausführung freigegeben.

Im Auftrag des AG wird ein SiGeKo eingesetzt. Die Anweisungen des SiGeKo bezüglich der Ordnung und Sicherheit auf der Baustelle sind einzuhalten (Baustellenordnung). Die Sprache der Baustelle ist deutsch.

Dem AN wird dringend geraten, die künftige Baustelle vor Angebotsabgabe zu besichtigen und sich mit den örtlichen Gegebenheiten vertraut zu machen.

Erläuterungen zur Struktur der Vergabeeinheit Los 25 Bodenbelagarbeiten
BE = Baustelleneinrichtung
LV = Leistungsverzeichnis
AG = Auftraggeber
AN = Auftragnehmer
BÜ = örtliche Bauüberwachung
FB D/E-01 = Fußbodennummer lt. Fußbodenkatalog bzw. Zeichnungen

Die einzelnen Leistungstitel sind inhaltlich im LV Los 25 wie folgt zusammengestellt:
Titel 25.01: Vorbereitende Arbeiten Haus D und A1
Titel 25.02: Linoleumbeläge Haus D und A1
Titel 25.03: PVC-Beläge Haus D und A1
Titel 25.04: Vorbereitende Arbeiten Haus E und A2
Titel 25.05: Linoleumbeläge Haus E und A2
Titel 25.06: PVC-Beläge Haus E und A2
Titel 25.07: Stundenlohnarbeiten

*Hinweis: Besondere Erschwernisse und statisch-konstruktive Bedingungen*
Baumschutz:
Zwischen Haus D und E befinden sich zwei unter Schutz stehende Großbäume (Platanen). Sie sind geschützt und eingezäunt worden (gesperrte Fläche). BE-Flächen innerhalb der Sperrung sind nicht gestattet. Im Ausnahmefall nötige Tätigkeiten in deren Nähe (Zwischenlagerung von Material oder ähnl.) sind nur nach ausdrücklicher Abstimmung und Genehmigung des AG erlaubt.

Denkmalschutz:
Alle durchzuführenden Arbeiten dürfen verbleibende Substanz nicht schädigen. Es werden regelmäßige Abstimmungen mit der Denkmalschutzbehörde im Zuge der Ausführung in Abstimmung mit dem AG durchgeführt. Forderungen der Denkmalrechtlichen Genehmigung sind zu beachten.

zu berücksichtigende besondere Bedingungen:
- Unterbrechungen einzelner Leistungspositionen durch
        - technologisch notwendige Abbindezeiten,
        - Forderungen der Denkmalschutzbehörde,
        - Vorleistungen Dritter
- paralleles Arbeiten in Geschossen, Baufeldern und Häusern
- zeitversetztes Arbeiten in Geschossen und Häusern
- hohe Installationsdichte mit erhöhtem Aufwand beim Verlegen von Bodenbelägen um Leitungen

Länge der Transportwege im Gebäude:
Haus D: bis ca. 50 m
Haus E: bis ca. 70 m
Angaben für Ost-West-Richtung = Längsseiten

Der gesamte Komplex Magdeburger Straße 16 ist eingezäunt und über Parkschranken gesichert. Der Baubereich ist vollständiger Bestandteil des gesicherten Areals. Eine separate Zuwegung in den Baubereich vom öffentlichen Verkehrsraum ist aus Sicherheitsgründen nicht möglich.

Freihaltung 2. Rettungsweg Zahnklinik:
Dieser führt von der Zahnklinik kommend im Dachgeschoss von Haus A bis zum Treppenhaus 4 und in diesem bis zum EG - hier befindet sich ein Ausstiegsfenster im Treppenhaus 4 mit vorgelagertem Stahlpodest. Der Weg ist auch in der Bauphase über eine Mindestbreite von 1,2 m freizuhalten.

*Hinweis: Hinweis zur Bauausführung*
Die Baustelle befindet sich im innerbetrieblichen Bereich des Medizincampus Steintor. Innerbetrieblich gilt die StVO.

Der AN hat seine Arbeiten und Arbeitsmittel sowie Transportwege so zu wählen, dass die Nutzung der in Betrieb befindlichen Gebäude, Gebäudeteile und Verkehrswege nicht beeinträchtigt werden und keine Schäden entstehen.

Die Zufahrt zum Baufeld erfolgt von der Magdeburger Straße, Einfahrt Hauptpforte. Im Haus A befindet sich gegenüber der Hauptpforte die Rettungswache - deren Rettungsfahrzeuge benutzen ebenfalls die Einfahrt Hauptpforte. Rettungsfahrzeuge dürfen in keinem einzigen Fall behindert werden.

Die Baustelleneinrichtung und Sicherung der Baustelle wird im Auftrag des AG durch Dritte hergestellt und unterhalten. Der im Baustelleneinrichtungsplan dargestellte Kran ist nicht Teil der Baustelleneinrichtung.
Räume / Tagesunterkünfte für den Personalaufenthalt und deren Reinigung und Magazincontainer sind im Baufeld ausreichend vorhanden, sie sind durch Dritte als Teil der Baustelleneinrichtung hergestellt und werden bis zum Abschluss der gesamten Maßnahme unterhalten.

Für die Nutzung aller Teile der zur Verfügung gestellten Baustelleneinrichtung gilt die Sorgfaltspflicht.

Das gesamte Baufeld ist vollständig eingezäunt. Ausschilderungen im Baufeld sind zu beachten. Hauseingänge / Zugänge / Durchgänge sind mit Warnhinweisen auf Baustellenverkehr für Fußgänger ausgestattet, für Fahrzeugverkehr ist Schrittgeschwindigkeit 6 km/h festgelegt.

HINWEIS: Auf Grund der Beschaffenheit und Geometrie der gepflasterten Zufahrtsstraßen, sind für die Entsorgung nur Fahrzeuge mit max. 7,5 m³ Containern zugelassen.

Medienfreischaltung / Baustrom / Bauwasser:
Die Medienfreischaltung übernimmt der AG. Durch den AG werden pro Geschoss je 1 x Baustrom und Bauwasser zur Verfügung gestellt.
Weitere Verteilungen / Kabel / Leitungen etc. ab dort obliegen dem  AN für seine eigenen Arbeiten. Sie sind selbstständig zu verlegen, zu betreiben, bei Aufforderung des AG umzuverlegen und nach Abschluss abzubauen. Es sind nur geprüfte elektrische Betriebsmittel mit einer Prüffrist von max. 6 Monaten einzusetzen.

Baubeleuchtung
Baubeleuchtungen werden durch den AG nur in Treppenhäusern und Fluren angebracht. Die Beleuchtung der Räume / Arbeitsorte / Arbeitsplätze liegt im Leistungsumfang des AN und sind in den entsprechenden Leistungspositionen mit einzukalkulieren.

Fahrzeugverkehr:
Die Parkplatzflächen des Medizincampus Steintor werden bewirtschaftet. Innerhalb der BE-Flächen dürfen nur Bau- und Firmenfahrzeuge zur Ausführung der beschriebenen Bauleistungen parken. Das Abstellen von privaten PKWs innerhalb der BE-Flächen ist nicht gestattet. Das Parken von privaten PKWs sowie Firmenfahrzeugen außerhalb der BE-Flächen ist kostenpflichtig.

*Hinweis: Kontinuierliche Baureinigung*
Der AN hat auf seine Kosten täglich eigenen anfallenden Bauschutt, Restmaterialien und Verpackungsmaterial aus dem Gebäude zu entfernen. Die als Fluchtweg vorgesehenen Treppenhäuser und Flure sind nicht mit Baumaterialien, Ausrüstungen o. ä. zu verstellen. Die angrenzenden Nutzungseinheiten der Zahnklinik, der Rettungswache und der Nationalen Kohorte dürfen nicht beeinträchtigt werden. Im Bereich Haus A ist aus diesem Grund nach Bedarf und Erfordernis unmittelbar nach durchgeführten Arbeiten tagesaktuell die Fläche staubarm zu reinigen.
Staubbelastung der Atemluft ist durch den Einsatz eines Absaugsystems mit Filterklasse M gemäß DIN EN 60335-2-69 zu reduzieren.

Die Reinigung der Zufahrten, der BE-Fläche, ggf. Verschmutzungen angrenzender Flächen sind Leistungsbestandteil des AN. Die gesamte Baustelle ist jeweils am letzten Arbeitstag der Woche staubarm zu reinigen.

Das Reinigen von Fahrzeugen ist im gesamten Areal des Medizin - Campus untersagt.

Den Anweisungen des Sigeko ist Folge zu leisten.

*Hinweis: Abrechnung / Dokumentation*
Als Unterlagen der Abschlussdokumentation sind u. a. in 2-facher Ausfertigung zu übergeben:
(1x digital 1x Papier)
Die Erstellung und der Inhalt der Dokumentation ist in den Leistungspositionen Pos. 25.09.0010 zu kalkulieren.
Führen  von Bautagesberichten: Bautagesberichte sind wöchentlich der örtlichen BÜ zur Prüfung vorzulegen.

Zu Abschlags-, Teilschluss- und Schlussrechnungen:
Die Erstellung und Prüfung von Rechnungen soll im Wesentlichen elektronisch (digital) erfolgen.
Neben der elektronischen Übermittlung benötigt die örtliche Bauüberwachung Aufmaße 1 x in Papierform und 1 x elektronisch, Austausch z.B. per Mail.

Elektronische Aufmaße sollen über die GAEB - Schnittstelle DA 11 geliefert werden, jeweils als Zuwachsaufmaß für die gelegte Rechnung. Rechnungen sollen kumulativ aufgebaut sein unter Verwendung der Zuwachsaufmaße. Andere Formate für Schnittstellen und Abrechnung sind abzustimmen.

Stundenlohnarbeiten nach VOB / B § 15
Unterlagen und Nachweise zu Stundenlohnarbeiten müssen den Anforderungen der VOB / B §15 entsprechen.

*Hinweis: Technische Vorbemerkungen, Bodenbelagarbeiten*
1. Grundlagen
Für die Ausführung gelten die VOB/B und VOB/C, insbesondere ATV DIN 18365 Bodenbelagsarbeiten, sowie die Allgemein Anerkannten Regeln der Technik und die einschlägigen technischen Normen, jeweils in der zum Ausführungszeitpunkt gültigen Fassung.
Herstellerverarbeitungsrichtlinien sind einzuhalten.

2. Stoffe / Materialien
Alle Materialien müssen den giltigen Stoffnormen entsprechen sowie für den vorgesehenen Nutzungszweck geeignet sein (u. a. Stuhlrolleneignung, Ableitfähigkeit, Feuchtraumeignung).
Klebstoffe müssen den geltenden Emissions- und Gesundheitsanforderungen entsprechen.

3. Ausführung
Während der Arbeiten sind die raumklimatischen Bedingungen nach Herstellerangaben sicherzustellen.
Zum Schutz angrenzender Bauteile sind geeignete Maßnahmen vorzusehen.
Beläge dürfen innerhalb eines Raumes keine optisch wahrnehmbaren Farb- oder Strukturunterschiede aufweisen; Chargenreinheit ist sicherzustellen.
Übergänge, Anschlussprofile und Schienen sind so einzubauen, dass alle bauphysikalischen Anforderungen (Schall, Brand, Bewegungen) erfüllt bleiben.

#### Titel 25.1 Vorbereitende Arbeiten Haus D und A1

DIN 276-1 12/08: 352

*Hinweis: -----Untergrund Gussasphaltestrich-----*
Untergrund:
35 mm Gussasphaltestrich (AS) IC10 - S35 abgesandet

**25.1.10 Schutz Gussasphaltestrich entfernen, Pappe**
Schutz des Gussasphaltestrichs aus Pappe unmittelbar vor Beginn der Arbeiten entfernen und fachgerecht entsorgen.

Ort: Verkehrsflächen
Menge: 20,000 m2
Leistungsbereichkatalog: 036
DIN 276-1 12/08: 352

**25.1.20 Absandung Gussasphaltestrich entfernen**
Rückstände der nicht gebunden Absandung/Abstreuung des Gussasphaltestrichs gemäß DIN 18354 entfernen
mittels Absaugsystem mit Filterklasse M gemäß DIN EN 60335-2-69

Entfernen von Abstreumaterial, inkl. Abtransport und Entsorgung.
Menge: 403,000 m2
Leistungsbereichkatalog: 036
DIN 276-1 12/08: 352

**25.1.30 Abschneiden Randdämmstreifen Mineralwolle**
Sauberes beschneiden der Randdämmstreifen aus Mineralwolle auf Höhe OK Gussasphaltestrich und fachgerechtes entsorgen des abgeschnittenen Materials.

Stärke ca. 10 mm
Menge: 624,000 m
Leistungsbereichkatalog: 036
DIN 276-1 12/08: 352

**25.1.40 Untergrund mechanisch reinigen**
Reinigung des Untergrundes von groben Verschmutzungen, wie Mörtel- und Farbresten, geringem Bauschutt etc.,
incl. Entsorgung und Deponiegebühr.

Reinigungsart: mechanisch
Menge: 403,000 m2
Leistungsbereichkatalog: 036
DIN 276-1 12/08: 352

**25.1.50 Untergrund vorbereiten, komplett für Bahnenbelag**
Untergrund zur Verlegung des Bahnenbelags, wie folgt vorbereiten:

- Untergrund vollflächig spachteln und schleifen, inkl. Ausgleichen von geringen Unebenheiten, inkl. Haftgrund aufbringen

Untergrund: Gussasphaltestrich
Spachteldicke: 1 - 5 mm
Menge: 403,000 m2
Leistungsbereichkatalog: 036
DIN 276-1 12/08: 352

*Hinweis: -----Untergrund OSB-----*
Untergrund:
22 mm OSB-Platte (550 kg/m³)

Ort: Erdgeschoss Laubengang

**25.1.60 Untergrund mechanisch reinigen**
Reinigung des Untergrundes von groben Verschmutzungen, wie Mörtel- und Farbresten, geringem Bauschutt etc.,
incl. Entsorgung und Deponiegebühr.

Reinigungsart: mechanisch
Menge: 78,000 m2
Leistungsbereichkatalog: 036
DIN 276-1 12/08: 352

**25.1.70 Randdämmstreifen für Trockenestrich**
Liefern und Anbringen von Randdämmstreifen zur Herstellung einer schalltechnisch getrennten Randfuge für Trockenestrichkonstruktionen, inkl. nachträgliches Abschneiden

Material: Holz- oder Mineralfaser

Dicke: mind. 8–10 mm
Höhe: mind. 30 mm (gem. Trockenestrichsystem)
Einbau umlaufend an allen aufgehenden Bauteilen (Wände, Stützen, Türzargen, Installationen)
Fixierung gemäß Herstellerangaben
Sicherstellen einer freien Randfuge ohne Schallbrücken

Komplettleistung inkl. Lieferung, Zuschnitt und Anpassungsarbeiten, Entsorgung von Verschnitt und Verpackung
inkl. nachträgliches bündiges Abschneiden überstehender Randdämmstreifen nach Fertigstellung des Estrichs
Menge: 75,000 m
Leistungsbereichkatalog: 036
DIN 276-1 12/08: 352

**25.1.80 Trockenestrich mit Holzfaserdämmplatte**
Liefern und verlegen von Trockenestrich-Elementen aus Gipsfaser-Platten mit umlaufendem Stufenfalz zur kraftschlüssigen Verbindung.
Die Elemente müssen werkseitig mit einer druckbelastbaren, ökologischen Dämmstoffplatte (z. B. Holzfaser) zur Verbesserung des Wärme- und Trittschallschutzes fest verbunden sein.

Anforderungen an das System:
Trockenestrich-Elemente: 2 x 10 mm Estrichplatte mit Stufenfalz
Aufkaschierte Dämmlage: 10 mm Holzfaser
Gesamtaufbau: 30 mm

Ausführung:
Elemente zuschneiden, fugenfrei verlegen und gemäß Herstellerangaben verkleben oder verschrauben
Randanschlüsse ausbilden, Fugen abdichten, Ebenheit überprüfen
Saubere Herstellung einer belegreifen Oberfläche

Komplettleistung inkl. Lieferung, Zuschnitt und Anpassungsarbeiten, Entsorgung von Verschnitt und Verpackung

Angeb. Fabrikat: '....................................................'
Menge: 78,000 m2
Leistungsbereichkatalog: 036
DIN 276-1 12/08: 352

**25.1.90 Untergrund vorbereiten, komplett für Bahnenbelag**
Untergrund zur Verlegung des Bahnenbelags, wie folgt vorbereiten:

- Untergrund vollflächig spachteln und schleifen, inkl. Ausgleichen von geringen Unebenheiten, inkl. Haftgrund aufbringen

Untergrund: Gipsfaserplatte
Spachteldicke: 1 - 2 mm
Menge: 78,000 m2
Leistungsbereichkatalog: 036
DIN 276-1 12/08: 352

#### Titel 25.2 Linoleumbeläge Haus D und A1

DIN 276-1 12/08: 352

**25.2.10 Liefern Muster, Linoleum-Belag**
Liefern von separaten Linoleumbelag - Mustern

Musterfläche: 0,5 x 0,5 m
Menge: 5,000 St
Leistungsbereichkatalog: 036
DIN 276-1 12/08: 352

**25.2.20 Linoleum-Belag, d=2,5 mm, dunkelgrau NCS: S 7500-N**
Bodenbelag aus Linoleum nach DIN EN ISO 24011, Einstufung nach DIN EN ISO 10874, Einsatzbereich Objekt, Klasse 34 (gewerblicher Bereich, sehr starke Beanspruchung)

Bodenbelag als Bahnenbelag liefern und fachgerecht einbauen, wie folgt:
- Verlegung in den Fluren Längsverlegung, ansonsten richtungsgerecht
- Verlegung hohlraumfrei verklebt, verfugen des Bodenbelags mit Schmelzdraht, dem Bodenbelag angepasst
- Verklebung mit gesundheitlich unbedenklichem, geeigneten Linoleum Dispersionsklebstoff nach Herstellerangabe
- Randbereiche innerhalb der Abbindezeit des Klebstoffs nachreiben um Hohllagen zu unterbinden
- überstehenden Rand maßgerecht abschneiden

Leistung einschl. Beschneiden gegenüber anderen Belägen und Anschlüssen des Bodenbelags an vorhandene Bauteile sowie erforderliche Verschnitt.

Linoleum-Material:
Farbe richtungsfrei fein marmoriert mit sanften Ton-in-Ton-Nuancen mit werkseitiger Oberflächenvergütung, in mehreren Schichten aufgetragen und mehrfach ausgehärtet, antistatisch. Linoleum-Material muss eine korkmehlfreie Nutzschicht, mit dem Zeichen für Umwelt, Gesundheit und Funktion Natureplus Zertifizierung, dem europäischen Qualitätszeichen für nachhaltige Bauprodukte sowie dem Umweltzeichen Der Blauen Engel besitzen, der Nachweis ist mit dem Angebot vorzulegen.
- Aufladungsspannung im Begehversuch gemäß DIN EN 1815 max. 2 KV
- homogen, einschichtig, flächengepresst
- formatbeständig, alterungsbeständig, verrottungsfest
- beständig gegen Öle, Fette, Zigarettenglut
- kein Ausdampfen von Weichmachern und Antistatika
- Oberfläche feinmattiert, trittsicher, abrieb- und verschleißfest
- geeignet für Stuhlrollen DIN EN 12529 Typ W
- Lichtechtheit mind. Stufe 7
- Brandverhalten DIN 4102 – 1 Klasse B1, schwer entflammbar EN 13501 – 1 Klasse Cfl – s1, brandtoxikologisch akut unbedenklich
- Trittschallverbesserungsmaß EN ISO 717-2 bzw. EN ISO 10140 – 3: ca. 5 dB
- geeignet für Arbeitsräume mit Rutschgefahr gemäß BG – Richtlinie 181, R9

Belagdicke:  2,5 mm
Bahnenbreite:  200 cm
Farbe:  wegen Farbkonzept Farbton nach NCS-Farbcode  S 7500-N
Farbe Verfugung:  passend zu Bodenbelag
Lichtreflexionswert: wegen Beleuchtungskonzept 10%

Angeb. Hersteller Belag: '....................................................'

Angeb. Kollektion: '....................................................'
Menge: 208,000 m2
Leistungsbereichkatalog: 036
DIN 276-1 12/08: 352

**25.2.30 Stellsockelstreifen, Linoleum geklebt, Höhe 80-100 mm**
Stellsockelstreifen aus Linoleum als Wandanschluss liefern und an aufgehende Bauteile kleben nach Herstellerichtlinien.
Verklebung absolut hohlraumfrei
Anschließend Verfugung des Überganges Wand/Boden mit multicoloriertem Schmelzdraht. Herstellen von Innen- und Außenecken, einschließlich Verfugung der Gehrungen und Stöße mit multicoloriertem Schmelzdraht.
Anschluss an Türzargen mit dauerelast. Dichtungsmasse sowie Abschluss der Sockelleistenoberkante mit Acrylfuge.

Untergrund:  Anstrich (Dispersionsinnenfarbe) auf Kalkzement-Leichtputz
Sockelhöhe:  80 bis 100 mm
Farbe:  wie Belag
Menge: 137,000 m
Leistungsbereichkatalog: 036
DIN 276-1 12/08: 352

**25.2.40 Dauerelastische Fuge**
Ausbilden einer dauerelastischen Fuge als bündiger Abschluss des Linoleum-Belags zum angrenzenden Bauteil, statt Stellsockelstreifen

angrenzende Bauteile:  Alu-Glasfassade (Aluminium-Riegel)
  sichtige Fachwerkwand (historisches Schwellholz)
Farbe:  wie Belag (Linoleum)

Ausbildungsort: FL 0.5 (Laubengang)
Menge: 74,000 m
Leistungsbereichkatalog: 036
DIN 276-1 12/08: 352

#### Titel 25.3 PVC-Beläge Haus D und A1

DIN 276-1 12/08: 352

**25.3.10 Liefern Muster, PVC-Belag**
Liefern von separaten PVC-Belag - Mustern

Musterfläche: 0,5 x 0,5 m
Menge: 5,000 St
Leistungsbereichkatalog: 036
DIN 276-1 12/08: 352

**25.3.20 PVC-Belag, d=2 mm, hellgrau NCS: S 3005-G8Y**
Bodenbelag aus PVC, ohne Träger DIN EN ISO 10581, homogen, Einstufung DIN EN ISO 10874 Einsatzbereich Objekt, Klasse 34 (gewerblicher Bereich, sehr starke Beanspruchung), grundsätzlich ist bei Beachtung der Reinigungs- und Pflegeempfehlung keine Einpflege notwendig

Bodenbelag als Bahnenbelag liefern und fachgerecht einbauen, wie folgt:
- Verlegung richtungsgerecht
- Verlegung hohlraumfrei verklebt, verfugen des Bodenbelags mit Schweißschnur, dem Bodenbelag angepasst
- Verklebung mit gesundheitlich unbedenklichem, geeigneten Dispersionsklebstoff nach Herstellerangabe
- Randbereiche innerhalb der Abbindezeit des Klebstoffs nachreiben um Hohllagen zu unterbinden
- überstehenden Rand maßgerecht abschneiden

Leistung einschl. Beschneiden gegenüber anderen Belägen und Anschlüssen des Bodenbelags an vorhandene Bauteile sowie erforderliche Verschnitt.

PVC-Material:
Farbe richtungsfrei fein marmoriert mit sanften Ton-in-Ton-Nuancen mit werkseitiger Oberflächenvergütung, in mehreren Schichten aufgetragen und mehrfach ausgehärtet, antistatisch. PVC-Material muss eine korkmehlfreie Nutzschicht, mit dem Zeichen für Umwelt, Gesundheit und Funktion Natureplus Zertifizierung, dem europäischen Qualitätszeichen für nachhaltige Bauprodukte sowie dem Umweltzeichen Der Blauen Engel besitzen, der Nachweis ist mit dem Angebot vorzulegen.
- Aufladungsspannung im Begehversuch gemäß DIN EN 1815 max. 2 KV
- Aufladungsspannung im Begehversuch DIN EN 1815 max. 2 kV
- homogen
- formatbeständig, alterungsbeständig, verrottungsfest
- beständig gegen Chemikalien
- kein Ausdampfen von Weichmachern und Antistatika
- Oberfläche feinmattiert, trittsicher, abrieb- und verschleißfest
- Trittschallverbesserungsmaß EN ISO 10140-3: ca. 4 dB
- geeignet für Stuhlrollen DIN EN 12529 Typ W
- Lichtechtheit mind. Stufe 7
- Dekontaminierbarkeit DIN 25415 sehr gut
- Brandverhalten DIN 4102 – 1 Klasse B1, schwer entflammbar EN 13501 – 1 Klasse Cfl – s1, brandtoxikologisch akut unbedenklich
- geeignet für Arbeitsräume mit Rutschgefahr gemäß BG – Richtlinie 181, R9

inkl. Verschweißen des Bodenbelags mit belagskonformer Schweißschnur (DM 4 mm), einschließlich aller Fräsarbeiten sowie Lieferung der erforderlichen Materialien

Belagdicke:  2 mm
Bahnenbreite:  200 cm
Farbe:  wegen Farbkonzept hellgrau, (ähnlich NCS S 2000-N)
Farbe Verfugung:  passend zu Bodenbelag
Lichtreflexionswert: wegen Beleuchtungskonzept 47%

Ausführungsort: Labore

Angeb. Hersteller Belag: '....................................................'

Angeb. Kollektion: '....................................................'
Menge: 287,000 m2
Leistungsbereichkatalog: 036
DIN 276-1 12/08: 352

**25.3.30 Sockel 100 mm, Wannenverlegung**
Sockel aus PVC als Wandanschluss liefern und an aufgehende Bauteile kleben nach Herstellerichtlinien
Wannenförmige Verlegung wie folgt:

Bodenbelag nahtfrei aus der Bodenfläche an der Wand hochziehen
unter Erwärmung bündig in den Eckbereich einarbeiten

Höhe des Wandhochzugs: 100 mm

Zur Verklebung des Sockelbereiches in voller Sockelhöhe auftragen eines geeigneten Thermo-Klebstoffes, Ablüftezeit nach Herstellervorgaben vor Weiterbearbeitung einhalten

Bei allen Nahtausbildungen ist auf die Verwendung, insbesondere Silikon-basierter, Dichtstoffmassen zu verzichten
Nahtverfugungen erfolgen ausschließlich unter Verwendung belagskonformer Schweißschnur
die Verwendung separater Dichtstoffmassen erfolgt nur in Bereichen belagsfremder Materialanschlüsse (z.B. Türzargen)

Es sind die technischen Empfehlungen und Verlegehinweise des Herstellers zu beachten

Fachgerechte Ausbildung des Wandhochzugs ohne zusätzliche Nahtausbildung im Bodenbereich aus der Bodenfläche. Es sind dabei keine Sockelstreifen an der Bodenfläche anzusetzen.

Abrechnung:  lfm Sockel

Ausführungsort:  Labore
Menge: 164,000 m
Leistungsbereichkatalog: 036
DIN 276-1 12/08: 352

**25.3.40 Zulage Wannenverlegung Innen- und Außenecken**
Zulage zur Vorposition 25.03.0030 für die Ausführung des Sockels in Wannenverlegung für Innen- und Außenecken.

Fachgerechtes Herstellen von Innenecken mit einseitig aus dem unteren Eckpunkt heraus diagonal geführter, thermisch verschweißter Fuge und Abdichtung des unteren Eckpunktes

Fachgerechtes Herstellen von Außenecken als stehend aufgesetztes Dreieck aus Belag mit beidseitig diagonal geführter und thermisch verschweißter Fuge

Abrechnung:  je fertiggestellter Ecke

Ausführungsort:  Labore
Menge: 40,000 St
Leistungsbereichkatalog: 036
DIN 276-1 12/08: 352

#### Titel 25.4 Sonstiges Haus D und A1

DIN 276-1 12/08: 352

**25.4.10 Anarbeiten Linoleum an Installationen, DN 35 mm**
Anarbeiten des Linoleum-Bodenbelags an Rohrdurchführungen / Installation, inkl. verfugen mit multicoloriertem Schmelzdraht.

Größe: bis Außendurchmesser 35 mm
Menge: 12,000 St
Leistungsbereichkatalog: 036
DIN 276-1 12/08: 352

**25.4.20 Anarbeiten PVC-Belag an Installationen, 15/15 cm Abstellung**
Anarbeiten des PVC-Bodenbelags an Abstellungen um Rohrdurchführungen / Installationen inkl. Sockel in Wannenverlegung und verfugen mit multicoloriertem Schmelzdraht.

Größe: 15/15 cm, Höhe 10 cm
Menge: 10,000 St
Leistungsbereichkatalog: 036
DIN 276-1 12/08: 352

**25.4.30 Einarbeiten Bodenbelag in Bodentankabdeckung, 20/20 cm**
Einarbeiten der Bodenbeläge in Bodentankabdeckungen

Größe : ca. 20/20 cm
Menge: 16,000 St
Leistungsbereichkatalog: 036
DIN 276-1 12/08: 352

**25.4.40 Ausgleichsschicht in Gefälle, Zulage**
Ausgleichsschicht in Gefälle verlegen; als Zulage. Verlegung in allen Schichten einschließlich Anschluß.

Einbauort: Rampe Erdgeschoss Flur zu Haus A, 1 Stück (L=3 m)
Neigung : 4,0 %
Menge: 9,000 m2
Leistungsbereichkatalog: 036
DIN 276-1 12/08: 352

**25.4.50 Dehnungsprofil Edelstahl mit Silikoneinlage, Türbereich**
Liefern von Dehnungsprofilen aus Edelstahl mit reißfester Silikonfuge (ähnlich Küberit 301 S) zur akustischen Trennung im Türbereich. Einbauen im Zuge der Verlegearbeiten nach Herstellerangaben.

Profil: aus rostfreien Edelstahl 1.4301, poliert
Profilbreite: 48,0 mm
Breite sichtbarer Teil: 11,0 mm
Innenprofilhöhe: 3,0 mm
Einbauort: unter Türblatt
Belagsart: Linoleum, d=2,5 mm

Angeb. Fabrikat: '....................................................'
Menge: 25,000 m
Leistungsbereichkatalog: 036
DIN 276-1 12/08: 352

**25.4.60 Reinigung / Refreshing Bodenbelag Linoleum**
Reinigung / Refreshing des Bodenbelags aus Linoleum wie folgt:

Bodenbelag von Grobschmutz befreien, Verschmutzungen unter Verwendung eines Neutral-/Intensivreinigers entfernen, werkseitige Oberfläche erhalten, Bodenbelagoberfläche mit klarem Wasser nachspülen, Reinigungsmittelreste vollständig entfernen.
Boden mindestens 3 Stunden trocknen lassen, anschließend Fläche mit einer Einscheibenmaschine und weißem Pad auspolieren.

Eine Erstpflege des Belages ist grundsätzlich nicht notwendig.
Menge: 208,000 m2
Leistungsbereichkatalog: 036
DIN 276-1 12/08: 352

**25.4.70 Reinigung / Refreshing Bodenbelag PVC**
Reinigung / Refreshing des Bodenbelags aus PVC wie folgt:

Bodenbelag von Grobschmutz befreien, Verschmutzungen unter Verwendung eines Neutral-/Intensivreinigers entfernen, werkseitige Oberfläche erhalten, Bodenbelagoberfläche mit klarem Wasser nachspülen, Reinigungsmittelreste vollständig entfernen.
Boden mindestens 3 Stunden trocknen lassen, anschließend Fläche mit einer Einscheibenmaschine und weißem Pad auspolieren.

Eine Erstpflege des Belages ist grundsätzlich nicht notwendig.
Menge: 287,000 m2
Leistungsbereichkatalog: 036
DIN 276-1 12/08: 352

**25.4.80 Schutzabdeckung Bodenbelag, Schutzvlies**
Schutzabdeckung für Bahnenbelag nach Fertigstellung in Abstimmung mit der örtlichen Bauüberwachung des AG herstellen und vorhalten während der eigenen Ausführungszeit:
- Verlegung vollflächig mit reißfestem, diffusionsoffenem Schutzvlies
- Fugen und Ränder verkleben mit einem weichmacherfreien Spezialklebeband
- inkl. Anschlüsse an Ränder und Aussparungen
- Rückbau und Entsorgung erfolgt bauseits
Menge: 495,000 m2
Leistungsbereichkatalog: 036
DIN 276-1 12/08: 397

#### Titel 25.5 Vorbereitende Arbeiten Haus E und A2

DIN 276-1 12/08: 352

*Hinweis: -----Abbrucharbeiten-----*

**25.5.10 Treppenbelag PVC/Linoleum, verklebt, abbrechen u. entsorgen**
Historische Treppe von als Läufer verklebtem PVC oder Linoleum entfernen; Bauschutt entsorgen.
Die Untergrundvorbereitung wird durch Dritte ausgeführt.

Treppenbreite:  ca. 1,20 m
Läuferbreite:  ca. 0,90 m, ausgemittelt auf Trittstufe
Steigung:  ca. 17 / 30 cm

Abrechnung:  Treppenbelagfläche komplett

Ausführungsort: Treppenhaus 5 SG bis OG2
Menge: 59,000 m2
Leistungsbereichkatalog: 036
DIN 276-1 12/08: 394

**25.5.20 Zulage PVC/Linoleum Trittstufen, verklebt, abbrechen und entsorgen**
Zulage zur Vorposition 25.05.0010 für als Läufer verklebtes PVC oder Linoleum auf den Trittstufen
abbrechen und entsorgen.

Auftrittsfläche:  ca. 120 / 30 cm
Läuferbreite:  ca. 0,90 m, ausgemittelt auf Trittstufe

Abrechnung:  Trittstufe als 1 Stück

Ausführungsort:  Treppenhaus 5 SG bis OG2
Menge: 71,000 St
Leistungsbereichkatalog: 036
DIN 276-1 12/08: 394

**25.5.30 Leisten/Profilleisten ausbauen, zwischenlagern für Wiedereinbau**
Leisten und Profilleisten fachgerecht für den Wiedereinbau ausbauen und historische Profilleisten aus Messing zwischenlagern.
Nicht wiederverwendbares Material ist zu entsorgen inkl. Deponiegebühr.

Anteil wiederverwendbarer Leisten/Profile: bis 35 %
Leisten/Profil :  historisch - aus Messing, massiv (1. bis 2. OG)
  nicht bauzeitlich - Alu / PVC
Abmessung: ca. 25/2-3 mm

Abrechnung: lfm

Ausführungsort: Treppenhaus 5 SG bis OG2
Menge: 64,000 m
Leistungsbereichkatalog: 036
DIN 276-1 12/08: 394

*Hinweis: -----Untergrund Gussasphaltestrich-----*
Untergrund:
35 mm Gussasphaltestrich (AS) IC10 - S35 abgesandet

**25.5.40 Schutz Gussasphaltestrich entfernen, Pappe**
Schutz des Gussasphaltestrichs aus Pappe unmittelbar vor Beginn der Arbeiten entfernen und fachgerecht entsorgen.

Ort: Verkehrsflächen
Menge: 650,000 m2
Leistungsbereichkatalog: 036
DIN 276-1 12/08: 352

**25.5.50 Absandung Gussasphaltestrich entfernen**
Rückstände der nicht gebunden Absandung/Abstreuung des Gussasphaltestrichs gemäß DIN 18354 entfernen
mittels Absaugsystem mit Filterklasse M gemäß DIN EN 60335-2-69

Entfernen von Abstreumaterial, inkl. Abtransport und Entsorgung.
Menge: 2494,000 m2
Leistungsbereichkatalog: 036
DIN 276-1 12/08: 352

**25.5.60 Abschneiden Randdämmstreifen Mineralwolle**
Sauberes beschneiden der Randdämmstreifen aus Mineralwolle auf Höhe OK Gussasphaltestrich und fachgerechtes entsorgen des abgeschnittenen Materials.

Stärke ca. 10 mm
Menge: 2230,000 m
Leistungsbereichkatalog: 036
DIN 276-1 12/08: 352

**25.5.70 Untergrund mechanisch reinigen**
Reinigung des Untergrundes von groben Verschmutzungen, wie Mörtel- und Farbresten, geringem Bauschutt etc.,
incl. Entsorgung und Deponiegebühr.

Reinigungsart: mechanisch
Menge: 2494,000 m2
Leistungsbereichkatalog: 036
DIN 276-1 12/08: 352

**25.5.80 Untergrund vorbereiten, komplett für Bahnenbelag**
Untergrund zur Verlegung des Linoleumbodenbelags, wie folgt vorbereiten:

- Untergrund vollflächig spachteln und schleifen, inkl. Ausgleichen von geringen Unebenheiten, inkl. Haftgrund aufbringen

Untergrund: Gussasphaltestrich
Spachteldicke: 1 - 5 mm
Menge: 2494,000 m2
Leistungsbereichkatalog: 036
DIN 276-1 12/08: 352

*Hinweis: -----Untergrund Stahlbetondecke-----*
Untergrund:
Stahlbetondecke Bestand

Ort: Flur FL2.1 und 2. OG Treppenhaus 4

**25.5.90 Untergrund mechanisch reinigen**
Reinigung des Untergrundes von groben Verschmutzungen, wie Mörtel- und Farbresten, geringem Bauschutt etc.,
incl. Entsorgung und Deponiegebühr.

Reinigungsart: mechanisch
Menge: 43,000 m2
Leistungsbereichkatalog: 036
DIN 276-1 12/08: 352

**25.5.100 Selbstnivellierende Ausgleichsmasse**
Aufbringen einer selbstnivellierenden Ausgleichsmasse auf bestehender Stahlbetondecke zur Herstellung einer ebenen, belegreifen Oberfläche als Untergrund für einen Linoleum-Bodenbelag.

Leistungsumfang:
Grundierung des Untergrundes mit einem für die Ausgleichsmasse geeigneten Haftgrund gemäß Herstellerangaben
Einbringen einer selbstverlaufenden, kunststoffmodifizierten Ausgleichs- bzw. Nivelliermasse gemäß DIN 18560 und den technischen Merkblättern des Herstellers.
Einbaustärke: ca. 10 mm bis 30 mm
Herstellung einer ebenen, glatten Fläche gemäß Anforderungen der DIN 18202
Nachbehandlung und Trocknungszeit gemäß Herstellerangaben, bis Belegreife für Linoleum gewährleistet ist.

Materialanforderungen:
Selbstverlaufende zementäre oder calciumsulfatgebundene Nivelliermasse, geeignet für elastische Bodenbeläge.
Druckfestigkeit mind. CT-C25-F5 oder höher.

Abrechnung: m² der fertig eingebrachten und belegreifen Ausgleichsfläche.
Menge: 43,000 m2
Leistungsbereichkatalog: 036
DIN 276-1 12/08: 352

*Hinweis: -----Untergrund Verbundestrich-----*
Untergrund:
Verbundestrich

Ort: Flur FL-1.1

**25.5.110 Untergrund mechanisch reinigen**
Reinigung des Untergrundes von groben Verschmutzungen, wie Mörtel- und Farbresten, geringem Bauschutt etc.,
incl. Entsorgung und Deponiegebühr.

Reinigungsart: mechanisch
Menge: 55,000 m2
Leistungsbereichkatalog: 036
DIN 276-1 12/08: 352

**25.5.120 Untergrund vorbereiten, komplett für Bahnenbelag**
Untergrund zur Verlegung des Linoleumbodenbelags, wie folgt vorbereiten:

- Untergrund vollflächig spachteln und schleifen, inkl. Ausgleichen von geringen Unebenheiten, inkl. Haftgrund aufbringen

Untergrund: Verbundestrich
Spachteldicke: 1 - 5 mm
Menge: 55,000 m2
Leistungsbereichkatalog: 036
DIN 276-1 12/08: 352

*Hinweis: -----Untergrund Stahlbetontreppe-----*
Untergrund:
Stahlbetontreppe Sichtbeton mit regelmäßigen Schalungsstößen und gefasten Kanten,
Betonwarzen und Grate abgeschliffen, mit weitgehend einheitlicher Porenstruktur
Betongüte:  C 25/30
Expositionsklasse:  XC1, WO
Überwachungsklasse: 1

Ort: Treppenhaus 6

**25.5.130 Untergrund mechanisch reinigen**
Gesamten Treppenlauf bestehend aus Tritt- und Setzstufen, Podeste aus Stahlbeton von allen haftungsmindernden Schichten reinigen von groben Verschmutzungen, Mörtel- und Farbresten, geringem Bauschutt etc.
incl. Entsorgung und Deponiegebühr.

Stufenbreite:  1,38 bis 1,49 m
Stufenanzahlt:  64 Stg.
Trittstufe:  26 cm
Setzstufe:  18,6 bis 19 cm
Podeste:  10 Stück
  1,39 x 1,38 m bis 1,40 x 4,65 m

Ausführungsort: Treppenhaus 6 SG bis OG2
Reinigungsart:  mechanisch
Menge: 66,000 m2
Leistungsbereichkatalog: 036
DIN 276-1 12/08: 352

**25.5.140 Untergrund vorbereiten, komplett für Bahnenbelag**
Untergrund zur Verlegung des Bahnenbelags, wie folgt vorbereiten:

- Untergrund vollflächig spachteln und schleifen, inkl. Ausgleichen in 2 Arbeitsgängen, inkl.Haftgrund aufbringen

Untergrund:  Stahlbeton
Spachteldicke:  bis 10 mm
Ausführungsort:  Treppenhaus 6 SG bis OG2
Menge: 66,000 m2
Leistungsbereichkatalog: 036
DIN 276-1 12/08: 352

**25.5.150 Untergrund vorbereiten, komplett für Bahnenbelag, Mehrstärke 5 mm**
Untergrund zur Verlegung des Bahnenbelags, wie folgt vorbereiten:

- Untergrund vollflächig spachteln und schleifen, inkl. Ausgleichen von geringen Unebenheiten, inkl. Haftgrund aufbringen

Untergrund:  Stahlbeton
Spachteldicke:  1 - 5 mm
Ausführungsort:  Treppenhaus 6 SG bis OG2
Menge: 66,000 m2
Leistungsbereichkatalog: 036
DIN 276-1 12/08: 352

*Hinweis: -----Untergrund Beton-----*
Untergrund:
Treppenstufen mit Podest mit Oberfläche aus Beton/ Gussasphalt (Podest)

Ort: Flur FL 1.2

**25.5.160 Untergrund mechanisch reinigen**
Treppen - Tritt- und Setzstufen, Podeste aus Beton/Estrich von allen haftungsmindernden Schichten reinigen von groben Verschmutzungen, Mörtel- und Farbresten, geringem Bauschutt etc.
incl. Entsorgung und Deponiegebühr.

Stufenbreite:  1,87 m
Stufenanzahlt:  3 Stg.
Trittstufe:  36 cm
Setzstufe:  14 cm
Podest:  1,87 x 1,66 m

Ausführungsort: Flur FL 1.2
Reinigungsart:  mechanisch
Menge: 5,000 m2
Leistungsbereichkatalog: 036
DIN 276-1 12/08: 352

**25.5.170 Untergrund vorbereiten, komplett für Bahnenbelag**
Untergrund zur Verlegung des Bahnenbelags, wie folgt vorbereiten:

- Untergrund vollflächig spachteln und schleifen, inkl. Ausgleichen in 2 Arbeitsgängen, inkl.Haftgrund aufbringen

Untergrund:  Beton/Estrich
Spachteldicke:  bis 10 mm
Ausführungsort:  Flur FL 1.2
Menge: 5,000 m2
Leistungsbereichkatalog: 036
DIN 276-1 12/08: 352

#### Titel 25.6 Linoleumbeläge Haus E und A2

DIN 276-1 12/08: 352

**25.6.10 Liefern Muster, Linoleum-Belag**
Liefern von separaten Linoleumbelag - Mustern

Musterfläche: 0,5 x 0,5 m
Menge: 5,000 St
Leistungsbereichkatalog: 036
DIN 276-1 12/08: 352

**25.6.20 Linoleum-Belag, d=2,5 mm, dunkelgrau NCS: S 7500-N**
Bodenbelag aus Linoleum nach DIN EN ISO 24011, Einstufung nach DIN EN ISO 10874, Einsatzbereich Objekt, Klasse 34 (gewerblicher Bereich, sehr starke Beanspruchung), grundsätzlich ist bei Beachtung der Reinigungs- und Pflegeempfehlung keine Einpflege notwendig.

Bodenbelag als Bahnenbelag liefern und fachgerecht einbauen, wie folgt:
- Verlegung in den Fluren Längsverlegung, ansonsten richtungsgerecht
- Verlegung hohlraumfrei verklebt, verfugen des Bodenbelags mit Schmelzdraht, dem Bodenbelag angepasst
- Verklebung mit gesundheitlich unbedenklichem, geeigneten Linoleum Dispersionsklebstoff nach Herstellerangabe
- Randbereiche innerhalb der Abbindezeit des Klebstoffs nachreiben um Hohllagen zu unterbinden
- überstehenden Rand maßgerecht abschneiden

Leistung einschl. Beschneiden gegenüber anderen Belägen und Anschlüssen des Bodenbelags an vorhandene Bauteile sowie erforderliche Verschnitt.

Linoleum-Material:
Farbe richtungsfrei fein marmoriert mit sanften Ton-in-Ton-Nuancen mit werkseitiger Oberflächenvergütung, in mehreren Schichten aufgetragen und mehrfach ausgehärtet, antistatisch. Linoleum-Material muss eine korkmehlfreie Nutzschicht, mit dem Zeichen für Umwelt, Gesundheit und Funktion Natureplus Zertifizierung, dem europäischen Qualitätszeichen für nachhaltige Bauprodukte sowie dem Umweltzeichen Der Blauen Engel besitzen, der Nachweis ist mit dem Angebot vorzulegen.
- Aufladungsspannung im Begehversuch gemäß DIN EN 1815 max. 2 KV
- homogen, einschichtig, flächengepresst
- formatbeständig, alterungsbeständig, verrottungsfest
- beständig gegen Öle, Fette, Zigarettenglut
- kein Ausdampfen von Weichmachern und Antistatika
- Oberfläche feinmattiert, trittsicher, abrieb- und verschleißfest
- geeignet für Stuhlrollen DIN EN 12529 Typ W
- Lichtechtheit mind. Stufe 7
- Brandverhalten DIN 4102 – 1 Klasse B1, schwer entflammbar EN 13501 – 1 Klasse Cfl – s1, brandtoxikologisch akut unbedenklich
- Trittschallverbesserungsmaß EN ISO 717-2 bzw. EN ISO 10140 – 3: ca. 5 dB
- geeignet für Arbeitsräume mit Rutschgefahr gemäß BG – Richtlinie 181, R9

Belagdicke:  2,5 mm
Bahnenbreite:  200 cm
Farbe:  wegen Farbkonzept Farbton nach NCS-Farbcode  S 7500-N
Farbe Verfugung:  passend zu Bodenbelag
Lichtreflexionswert: wegen Beleuchtungskonzept 10%

Angeb. Hersteller Belag: '....................................................'

Angeb. Kollektion: '....................................................'
Menge: 1590,000 m2
Leistungsbereichkatalog: 036
DIN 276-1 12/08: 352

**25.6.30 Stellsockelstreifen, Linoleum geklebt, Höhe 80-100 mm**
Stellsockelstreifen aus Linoleum als Wandanschluss liefern und an aufgehende Bauteile kleben nach Herstellerichtlinien.
Verklebung absolut hohlraumfrei
Anschließend Verfugung des Überganges Wand/Boden mit multicoloriertem Schmelzdraht. Herstellen von Innen- und Außenecken, einschließlich Verfugung der Gehrungen und Stöße mit multicoloriertem Schmelzdraht.
Anschluss an Türzargen mit dauerelast. Dichtungsmasse sowie Abschluss der Sockelleistenoberkante mit Acrylfuge.

Untergrund:  Anstrich (Dispersionsinnenfarbe) auf Kalkzement-Leichtputz
Sockelhöhe:  80 bis 100 mm
Farbe:  wie Belag
Menge: 1618,000 m
Leistungsbereichkatalog: 036
DIN 276-1 12/08: 352

**25.6.40 Zulage Linoleum-Belag, Intarsie ähnlich Läufer, NCS: S 3005-G8Y**
Zulage für Ausführung/Verlegung des Belages als Intarsie ähnlich Läufer in anderer Farbe.
Verlegung wie in Position 25.06.0020 beschrieben, in den Bodenbelag niveaugleich einarbeiten, Verfugen mit Schmelzdraht
Verlegung in Längsrichtung der Flure und Treppenhäuser.
Fläche / Aufmaß = umschreibendes Rechteck der Einzelform.

Läuferbreite:  ca. 1,80 - 2,00 m
Farbe:  wegen Farbkonzept Farbton nach NCS-Farbcode  S 3005-G80Y
Farbe Verfugung:  passend zu Bodenbelag
Lichtreflexionswert: wegen Beleuchtungskonzept 47%

Ausführungsort:  Hauptflure EG bis 2.OG

Angeb. Hersteller Belag: '....................................................'

Angeb. Kollektion: '....................................................'
Menge: 161,000 m2
Leistungsbereichkatalog: 036
DIN 276-1 12/08: 352

**25.6.50 Zulage Linoleum-Belag, Randfries**
Zulage für Ausführung/Verlegung des Belages als Randfries.
Verlegung wie in Position 25.06.0020 beschrieben, in den Bodenbelag niveaugleich einarbeiten, Verfugen mit Schmelzdraht
Breite bis 70 cm, in anderer Farbe.
Ausführung nach Abstimmung mit AG.

Ausführungsort:  Hauptflure EG bis 2.OG
Menge: 218,000 m
Leistungsbereichkatalog: 036
DIN 276-1 12/08: 352

**25.6.60 Untergrundvorbereitung, Aufzugskabine**
Haftungsmindernde Bestandteile und Schichten an der Bauteiloberfläche durch Strahlen mit festen Strahlgut (Sandstrahlen) entfernen, inkl. aller Nebenarbeiten (Schutzmaßnahmen, staubdichte Abklebungen, Schuttbeseitigung, Absaugen mit Industriestaubsauger usw.)

Herstellen einer ebenen, belegereifen Oberfläche

Untergrund bestehend aus metallischer Bodenplatte bzw. bauseitiger Trägerplatte.
Menge: 3,000 m2
Leistungsbereichkatalog: 036
DIN 276-1 12/08: 352

**25.6.70 Linoleum-Belag, Aufzugskabine**
Ausführung/Verlegung des Linoleum-Belages im Bodenbereich einer Aufzugskabine
Verlegung wie in Position 25.02.0020 beschrieben für Aufzugskabine, liefern und verkleben.
Linoleumbelag passgenau einschneiden, vollflächig verkleben mit systemgeeignetem Dispersionsklebstoff und sorgfältiges Anarbeiten an Wandanschlüsse und Schwellenprofile, Versiegelung Schnittkanten mit geeignetem Nahtmittel.

Maße:  1,25 x 2,10 m

Ausführungsort: Treppenhaus 4 Aufzug

Aufmaß und Zuschnitt erfolgen nach endgültiger Fertigstellung des Kabinenbodens und in Abstimmung mit dem Aufzugshersteller.
Menge: 3,000 m2
Leistungsbereichkatalog: 036
DIN 276-1 12/08: 352

*Hinweis: -----Treppenhaus 6-----*

**25.6.80 Linoleum-Treppenbelag, Stahlbeton**
Treppenbelag aus Linoleum.
Verlegung wie in Position 25.02.0020 beschrieben für vierläufige Stahlbetontreppe mit Zwischenpodesten, liefern und verkleben.
Treppenkantenprofile werden gesondert vergütet.
Linoleumbelag passgenau einschneiden, vollflächig verkleben und an Treppenkantenprofil anpassen.

Stufenbreite:  1,38 bis 1,49 m
Trittstufe:  26 cm
Setzstufe:  18,6 bis 19 cm
Podeste:  10 Stück
  1,39 x 1,38 m bis 1,40 x 4,65 m

Abrechnung: Abwicklungsfläche komplett

Ausführungsort: Treppenhaus 6 SG bis OG2
Menge: 66,000 m2
Leistungsbereichkatalog: 036
DIN 276-1 12/08: 352

**25.6.90 Zulage Linoleum-Treppenbelag, Stahlbeton, Tritt-/Setzstufen**
Zulage zur Vorposition 25.06.0080 für die Ausführung auf den Tritt- und Setzstufen
liefern und verkleben.
Linoleumbelag passgenau einschneiden, vollflächig verkleben und an Treppenkantenprofil anpassen.

Stufenbreite:  1,38 bis 1,49 m
Trittstufe:  26 cm
Setzstufe:  18,6 bis 19 cm

Abrechnung:  Tritt- und Setzstufe als 1 Stück

Ausführungsort: Treppenhaus 6 SG bis OG2
Menge: 64,000 St
Leistungsbereichkatalog: 036
DIN 276-1 12/08: 352

**25.6.100 Zulage Linoleum-Treppenbelag, Intarsie Stufenkantenmarkierung**
Zulage für Ausführung/Verlegung des Belages als Intarsie als Einzelmarkierung Stufenvorderkanten passend zu vorbeschriebenen Bodenbelag Pos. 25.06.0080 und 25.06.0090 in anderer Farbe in den Bodenbelag niveaugleich einarbeiten und verfugen mit multicoloriertem Schmelzdraht.
jeweils auf der ersten und letzten Stufe eines Treppenlaufes

Anzahl:  20 Stück
Streifenbreite: 5 cm
Streifenlänge: ca. 1,38 bis 1,49 m
Ausführungsort: Treppenhaus 6 SG bis OG2
Menge: 30,000 m
Leistungsbereichkatalog: 036
DIN 276-1 12/08: 352

**25.6.110 Stellsockelstreifen Linoleum geklebt, Bischofsmütze, Stufen**
Leistung wie in Pos. 25.06.0030 beschrieben, jedoch mit folgenden Änderungen:

Sockelleiste als Bischofsmütze im Bereich der Tritt- und Setzstufen, inkl. Verfugung mit multicoloriertem Schmelzdraht, geklebt.

Stufen:  64 Stg.
  19/26 cm
Sockelhöhe: 80 - 100 mm, gemessen über Vorderkante Stufe
Ausführungsort: Treppenhaus 6 SG bis OG2
Menge: 29,000 m
Leistungsbereichkatalog: 036
DIN 276-1 12/08: 352

**25.6.120 Stellsockelstreifen Linoleum geklebt, Podeste**
Leistung wie in Pos. 25.06.0030 beschrieben, jedoch mit folgenden Änderungen:

Sockelleiste im Bereich Podeste, als Wandanschluss, auf Gehrung geschnitten, Herstellen von Innen- und Außenecken, inkl. Verfugung mit multicoloriertem Schmelzdraht, geklebt.

Podeste:  10 Stück
  1,39 x 1,38 m bis 1,40 x 4,65 m
Sockelhöhe: 80 - 100 mm
Ausführungsort: Treppenhaus 6 SG bis OG2
Menge: 31,000 m
Leistungsbereichkatalog: 036
DIN 276-1 12/08: 352

**25.6.130 Dauerelastische Fuge, Treppengeländer**
Ausbilden einer dauerelastischen Fuge als bündiger Abschluss des Linoleum-Belags zum angrenzenden Bauteil, statt Stellsockelstreifen, entlang den Treppenauges, inkl. aller Stufen

Stufen:  64 Stg.
  19/26 cm
angrenzende Bauteile: Stahlgeländer
Farbe:  wie Belag (Linoleum)

Ausbildungsort: Treppenhaus 6 SG bis OG2
Menge: 34,000 m
Leistungsbereichkatalog: 036
DIN 276-1 12/08: 352

**25.6.140 Treppenkantenprofil, Aluminium eloxiert EV1, 30x40x5 mm**
Treppenkantenprofil aus eloxierten Aluminium mit einer auf der Oberseite angebrachten Einlage und vorgebohrten Schraublöchern für Belagdicke 2,5 mm
liefern und fachgerecht einbauen. Durch Bohren/ Schrauben in versenkten Schraublöchern in Tritt- und Setzstufe nach den Empfehlungen des Herstellers befestigen.

Untergrund:  Stahlbeton / Beton
Einzellänge:  1,38 m bis 1,49 m
Abmessungen Profil: 30 x 40 mm mit 5 mm Einfassung für o.g.
  Belagsdicke
Farbe:  Aluminium silberfarbig eloxiert EV1 aus dem
  Profil-Standard-Programm

Ausbildungsort: Treppenhaus 6 SG bis OG2

Angeb. Fabrikat: '....................................................'
Menge: 96,000 m
Leistungsbereichkatalog: 036
DIN 276-1 12/08: 352

*Hinweis: -----Treppe FL 1.2-----*

**25.6.150 Linoleum-Treppenbelag, Beton**
Treppenbelag aus Linoleum.
Verlegung wie in Position 25.02.0020 beschrieben für einläufige Blocktreppe mit Podest (Gussasphalt), liefern und verkleben.
Treppenkantenprofile werden gesondert vergütet.
Linoleumbelag passgenau einschneiden, vollflächig verkleben und an Treppenkantenprofil anpassen.

Stufenbreite:  1,87 m
Stufenanzahlt:  3 Stg.
Trittstufe:  36 cm
Setzstufe:  14 cm
Podest:  1,87 x 1,66 m

Abrechnung:  Abwicklungsfläche komplett

Ausführungsort: Flur FL 1.2
Menge: 5,000 m2
Leistungsbereichkatalog: 036
DIN 276-1 12/08: 352

**25.6.160 Zulage Linoleum-Treppenbelag, Beton, Tritt-/Setzstufen**
Zulage zur Vorposition 25.06.0150 für die Ausführung auf den Tritt- und Setzstufen
liefern und verkleben.
Linoleumbelag passgenau einschneiden, vollflächig verkleben und an Treppenkantenprofil anpassen.

Stufenbreite:  1,87 m
Trittstufe:  36 cm
Setzstufe:  14 cm

Abrechnung:  Tritt- und Setzstufe als 1 Stück

Ausführungsort: Flur FL 1.2
Menge: 3,000 St
Leistungsbereichkatalog: 036
DIN 276-1 12/08: 352

**25.6.170 Zulage Linoleum-Treppenbelag, Intarsie Stufenkantenmarkierung**
Zulage für Ausführung/Verlegung des Belages als Intarsie als Einzelmarkierung Stufenvorderkanten passend zu vorbeschriebenen Bodenbelag Pos. 25.06.0150 und 25.06.0160 in anderer Farbe in den Bodenbelag niveaugleich einarbeiten und verfugen mit multicoloriertem Schmelzdraht.
auf jeder Stufe

Anzahl:  3 Stück
Streifenbreite: 5 cm
Streifenlänge: ca. 1,87 m
Ausführungsort: Flur FL 1.2
Menge: 6,000 m
Leistungsbereichkatalog: 036
DIN 276-1 12/08: 352

**25.6.180 Stellsockelstreifen Linoleum geklebt, Bischofsmütze, Stufen**
Leistung wie in Pos. 25.06.0030 beschrieben, jedoch mit folgenden Änderungen:

Sockelleiste als Bischofsmütze im Bereich der Tritt- und Setzstufen, inkl. Verfugung mit multicoloriertem Schmelzdraht, geklebt.

Stufen:  3 Stg.
  14/36 cm
Sockelhöhe: 80 - 100 mm, gemessen über Vorderkante Stufe
Ausführungsort: Flur FL 1.2
Menge: 3,000 m
Leistungsbereichkatalog: 036
DIN 276-1 12/08: 352

**25.6.190 Stellsockelstreifen Linoleum geklebt, Podeste**
Leistung wie in Pos. 25.06.0030 beschrieben, jedoch mit folgenden Änderungen:

Sockelleiste im Bereich Podeste, als Wandanschluss, auf Gehrung geschnitten, Herstellen von Innen- und Außenecken, inkl. Verfugung mit multicoloriertem Schmelzdraht, geklebt.

Podest:  1,87 x 1,66 m
Sockelhöhe:  80 - 100 mm
Ausführungsort: Flur FL 1.2
Menge: 4,000 m
Leistungsbereichkatalog: 036
DIN 276-1 12/08: 352

**25.6.200 Treppenkantenprofil, Aluminium eloxiert EV1, 30x40x5 mm**
Treppenkantenprofil aus eloxierten Aluminium mit einer auf der Oberseite angebrachten Einlage und vorgebohrten Schraublöchern für Belagdicke 2,5 mm
liefern und fachgerecht einbauen. Durch Bohren/ Schrauben in versenkten Schraublöchern in Tritt- und Setzstufe nach den Empfehlungen des Herstellers befestigen.

Untergrund:  Beton
Einzellänge:  1,87
Abmessungen Profil: 30 x 40 mm mit 5 mm Einfassung für o.g.
  Belagsdicke
Farbe:  Aluminium silberfarbig eloxiert EV1 aus dem
  Profil-Standard-Programm

Ausbildungsort: Flur FL 1.2

Angeb. Fabrikat: '....................................................'
Menge: 6,000 m
Leistungsbereichkatalog: 036
DIN 276-1 12/08: 352

*Hinweis: -----Treppenhaus 5-----*

**25.6.210 Liefern Muster, Linoleum-Belag**
Liefern von separaten Linoleumbelag - Mustern

Musterfläche: 0,5 x 0,5 m
Menge: 5,000 St
Leistungsbereichkatalog: 036
DIN 276-1 12/08: 352

**25.6.220 Linoleum-Treppenbelag Läufer, rotbraun NCS: S 2050-Y50R**
Linoleum-Belag historischer Treppe (Trittstufen und Podeste)
Verlegung wie in Position 25.02.0020 beschrieben jedoch als Läufer für dreiläufige Betonwerksteintreppe mit Zwischenpodesten, U-Treppenlauf liefern und verkleben.
Treppenkantenprofile werden gesondert vergütet.
Linoleumbelag passgenau einschneiden, vollflächig verkleben und an Treppenkantenprofil anpassen.

Treppenbreite:  ca. 1,20 m
Läuferbreite:  ca. 0,90 m, ausgemittelt auf Trittstufe
Steigung:  ca. 17 / 30 cm
Podeste:  6 Stück, ca. 1,45 x 1,45 m
  3 Stück, ca. 1,35 x 4,75 m

Farbe:  wegen Farbkonzept Farbton nach NCS-Farbcode S 2050-Y50R
Lichtreflexionswert: wegen Beleuchtungskonzept 26%

Abrechnung: Treppenbelagfläche komplett

Ausführungsort: Treppenhaus 5 SG bis OG2

Angeb. Hersteller Belag: '....................................................'

Angeb. Kollektion: '....................................................'
Menge: 59,000 m2
Leistungsbereichkatalog: 036
DIN 276-1 12/08: 352

**25.6.230 Zulage Linoleum-Treppenbelag Läufer, Betonwerkstein, Trittstufen**
Zulage zur Vorposition 25.06.0220 für die Ausführung auf den Trittstufen
liefern und verkleben.
Linoleumbelag passgenau einschneiden, vollflächig verkleben und an Treppenkantenprofil anpassen.

Auftrittsfläche:  ca. 120 / 30 cm
Läuferbreite:  ca. 0,90 m, ausgemittelt auf Trittstufe

Abrechnung:  Trittstufe als 1 Stück

Ausführungsort:  Treppenhaus 5 SG bis OG2
Menge: 71,000 St
Leistungsbereichkatalog: 036
DIN 276-1 12/08: 352

**25.6.240 Profilleisten reinigen, wiedereinbauen**
Reinigen/aufarbeiten und wieder einbauen zwischengelagerter Leisten und Profilleisten.
Nicht wiederverwendbares Material ist zu entsorgen inkl. Deponiegebühr.

Anteil wiederverwendbarer Leisten/Profile: bis 35%/m
Leisten/Profile:  aus Messing, massiv, historisch
Abmessung:  ca. 25/2-3 mm

Ausführungsort:  Treppenhaus 5 SG bis OG2
Menge: 23,000 m
Leistungsbereichkatalog: 036
DIN 276-1 12/08: 352

**25.6.250 Profilleisten ergänzen, Messing, nach histor. Vorbild**
Treppenkantenprofil aus Messing mit versenkten Schraubenlöchern zur Überdeckung der Belagsabschlüsse an den Treppenstufen und Podesten inkl. Gehrungsschnitte nach historischem Vorbild liefern und fachgerecht einbauen.
Leistung inkl. aller Befestigungsmittel sowie Zuschnitte.

Anteil ergänzender Leisten/Profile: bis 65 % / m
Material:  Messing, seidenmatt
Oberfläche :  profiliert
Abmessung:  passend zum historischen Vorbild

Ausführungsort: Treppenhaus 5 SG bis OG2
Menge: 42,000 m
Leistungsbereichkatalog: 036
DIN 276-1 12/08: 352

#### Titel 25.7 PVC-Beläge Haus E und A2

DIN 276-1 12/08: 352

**25.7.10 Liefern Muster, PVC-Belag**
Liefern von separaten PVC-Belag - Mustern

Musterfläche: 0,5 x 0,5 m
Menge: 5,000 St
Leistungsbereichkatalog: 036
DIN 276-1 12/08: 352

**25.7.20 PVC-Belag, d=2 mm, hellgrau NCS: S 3005-G8Y**
Bodenbelag aus PVC, ohne Träger DIN EN ISO 10581, homogen, Einstufung DIN EN ISO 10874 Einsatzbereich Objekt, Klasse 34 (gewerblicher Bereich, sehr starke Beanspruchung), grundsätzlich ist bei Beachtung der Reinigungs- und Pflegeempfehlung keine Einpflege notwendig

Bodenbelag als Bahnenbelag liefern und fachgerecht einbauen, wie folgt:
- Verlegung richtungsgerecht
- Verlegung hohlraumfrei verklebt, verfugen des Bodenbelags mit Schweißschnur, dem Bodenbelag angepasst
- Verklebung mit gesundheitlich unbedenklichem, geeigneten Dispersionsklebstoff nach Herstellerangabe
- Randbereiche innerhalb der Abbindezeit des Klebstoffs nachreiben um Hohllagen zu unterbinden
- überstehenden Rand maßgerecht abschneiden

Leistung einschl. Beschneiden gegenüber anderen Belägen und Anschlüssen des Bodenbelags an vorhandene Bauteile sowie erforderliche Verschnitt.

PVC-Material:
Farbe richtungsfrei fein marmoriert mit sanften Ton-in-Ton-Nuancen mit werkseitiger Oberflächenvergütung, in mehreren Schichten aufgetragen und mehrfach ausgehärtet, antistatisch. PVC-Material muss eine korkmehlfreie Nutzschicht, mit dem Zeichen für Umwelt, Gesundheit und Funktion Natureplus Zertifizierung, dem europäischen Qualitätszeichen für nachhaltige Bauprodukte sowie dem Umweltzeichen Der Blauen Engel besitzen, der Nachweis ist mit dem Angebot vorzulegen.
- Aufladungsspannung im Begehversuch gemäß DIN EN 1815 max. 2 KV
- Aufladungsspannung im Begehversuch DIN EN 1815 max. 2 kV
- homogen
- formatbeständig, alterungsbeständig, verrottungsfest
- beständig gegen Chemikalien
- kein Ausdampfen von Weichmachern und Antistatika
- Oberfläche feinmattiert, trittsicher, abrieb- und verschleißfest
- Trittschallverbesserungsmaß EN ISO 10140-3: ca. 4 dB
- geeignet für Stuhlrollen DIN EN 12529 Typ W
- Lichtechtheit mind. Stufe 7
- Dekontaminierbarkeit DIN 25415 sehr gut
- Brandverhalten DIN 4102 – 1 Klasse B1, schwer entflammbar EN 13501 – 1 Klasse Cfl – s1, brandtoxikologisch akut unbedenklich
- geeignet für Arbeitsräume mit Rutschgefahr gemäß BG – Richtlinie 181, R9

inkl. Verschweißen des Bodenbelags mit belagskonformer Schweißschnur (DM 4 mm), einschließlich aller Fräsarbeiten sowie Lieferung der erforderlichen Materialien

Belagdicke:  2 mm
Bahnenbreite:  200 cm
Farbe:  wegen Farbkonzept Farbton nach NCS-Farbcode  S 3005-G80Y
Farbe Verfugung:  passend zu Bodenbelag
Lichtreflexionswert: wegen Beleuchtungskonzept 47%

Ausführungsort: Labore

Angeb. Hersteller Belag: '....................................................'

Angeb. Kollektion: '....................................................'
Menge: 921,000 m2
Leistungsbereichkatalog: 036
DIN 276-1 12/08: 352

**25.7.30 Sockel 100 mm, Wannenverlegung**
Sockel aus PVC gem. Pos. 25.07.0020 als Wandanschluss liefern und an aufgehende Bauteile kleben nach Herstellerichtlinien
Wannenförmige Verlegung wie folgt:

Bodenbelag nahtfrei aus der Bodenfläche an der Wand hochziehen
unter Erwärmung bündig in den Eckbereich einarbeiten

Höhe des Wandhochzugs: 100 mm

zur Verklebung des Sockelbereiches in voller Sockelhöhe auftragen eines geeigneten Thermo-Klebstoffes, Ablüftezeit nach Herstellervorgaben vor Weiterbearbeitung einhalten

Bei allen Nahtausbildungen ist auf die Verwendung, insbesondere Silikon-basierter, Dichtstoffmassen zu verzichten
Nahtverfugungen erfolgen ausschließlich unter Verwendung belagskonformer Schweißschnur
die Verwendung separater Dichtstoffmassen erfolgt nur in Bereichen belagsfremder Materialanschlüsse (z.B. Türzargen)

es sind die technischen Empfehlungen und Verlegehinweise des Herstellers zu beachten

Fachgerechte Ausbildung des Wandhochzugs ohne zusätzliche Nahtausbildung im Bodenbereich aus der Bodenfläche. Es sind dabei keine Sockelstreifen an der Bodenfläche anzusetzen.

Fachgerechtes Herstellen von Innenecken mit einseitig aus dem unteren Eckpunkt heraus diagonal geführter, thermisch verschweißter Fuge und Abdichtung des unteren Eckpunktes

Fachgerechtes Herstellen von Außenecken als stehend aufgesetztes Dreieck aus Belag mit beidseitig diagonal geführter und thermisch verschweißter Fuge

Abrechnung:  lfm Sockel

Ausführungsort:  Labore
Menge: 742,000 m
Leistungsbereichkatalog: 036
DIN 276-1 12/08: 352

**25.7.40 Zulage Wannenverlegung Innen- und Außenecken**
Zulage zur Vorposition 25.07.0030 für die Ausführung des Sockels in Wannenverlegung für Innen- und Außenecken.

Fachgerechtes Herstellen von Innenecken mit einseitig aus dem unteren Eckpunkt heraus diagonal geführter, thermisch verschweißter Fuge und Abdichtung des unteren Eckpunktes

Fachgerechtes Herstellen von Außenecken als stehend aufgesetztes Dreieck aus Belag mit beidseitig diagonal geführter und thermisch verschweißter Fuge

Abrechnung:  je fertiggestellter Ecke

Ausführungsort:  Labore
Menge: 274,000 St
Leistungsbereichkatalog: 036
DIN 276-1 12/08: 352

#### Titel 25.8 Sonstiges Haus E und A2

DIN 276-1 12/08: 352

**25.8.10 Anarbeiten Linoleum an Installationen, DN 50 mm**
Anarbeiten des Linoleum-Bodenbelags an Rohrdurchführungen / Installation, inkl. verfugen mit multicoloriertem Schmelzdraht.

Größe: bis Außendurchmesser 35 mm
Menge: 160,000 St
Leistungsbereichkatalog: 036
DIN 276-1 12/08: 352

**25.8.20 Anarbeiten Linoleum an Installationen, DN 300 mm**
Anarbeiten des Linoleum-Bodenbelags an Rohrdurchführungen / Installation, inkl. verfugen mit multicoloriertem Schmelzdraht.

Größe: bis Außendurchmesser 300 mm
Menge: 5,000 St
Leistungsbereichkatalog: 036
DIN 276-1 12/08: 352

**25.8.30 Anarbeiten PVC-Belag an Installationen, 20/20 cm Abstellung**
Anarbeiten des PVC-Bodenbelags an Abstellungen um Rohrdurchführungen / Installationen inkl. Sockel in Wannenverlegung und verfugen mit multicoloriertem Schmelzdraht.

Größe: 20/20 cm, Höhe 10 cm
Menge: 71,000 St
Leistungsbereichkatalog: 036
DIN 276-1 12/08: 352

**25.8.40 Einarbeiten Bodenbelag in Bodentankabdeckung, 20/20 cm**
Einarbeiten der Bodenbeläge in Bodentankabdeckungen

Größe : ca. 20/20 cm
Menge: 1,000 St
Leistungsbereichkatalog: 036
DIN 276-1 12/08: 352

**25.8.50 Ausgleichsschicht in Gefälle, Zulage**
Ausgleichsschicht in Gefälle verlegen; als Zulage. Verlegung in allen Schichten einschließlich Anschluß.

Einbauort:  Rampe Sockelgeschoss FL-1.2, 1 Stück (L=6 m)
  Rampe Erdgeschoss FL0.2, 1 Stück (L=2 m)
  Rampe 2. OG FL2.2, 1 Stück (L=6 m)
Neigung : 6,0 %
Menge: 27,000 m2
Leistungsbereichkatalog: 036
DIN 276-1 12/08: 352

**25.8.60 Dehnungsprofil Edelstahl mit Silikoneinlage, Türbereich**
Liefern von Dehnungsprofilen aus Edelstahl mit reißfester Silikonfuge (ähnlich Küberit 301 S) zur akustischen Trennung im Türbereich. Einbauen im Zuge der Verlegearbeiten nach Herstellerangaben.

Profil:  aus rostfreien Edelstahl 1.4301, poliert
Profilbreite:  48,0 mm
Breite sichtbarer Teil: 11,0 mm
Innenprofilhöhe: 3,0 mm
Einbauort:  unter Türblatt
Belagsart:  Linoleum, d=2,5 mm

Angeb. Fabrikat: '....................................................'
Menge: 158,000 m
Leistungsbereichkatalog: 036
DIN 276-1 12/08: 352

**25.8.70 Reinigung / Refreshing Bodenbelag Linoleum**
Reinigung / Refreshing des Bodenbelags aus Linoleum wie folgt:

Bodenbelag von Grobschmutz befreien, Verschmutzungen unter Verwendung eines Neutral-/Intensivreinigers entfernen, werkseitige Oberfläche erhalten, Bodenbelagoberfläche mit klarem Wasser nachspülen, Reinigungsmittelreste vollständig entfernen.
Boden mindestens 3 Stunden trocknen lassen, anschließend Fläche mit einer Einscheibenmaschine und weißem Pad auspolieren.

Eine Erstpflege des Belages ist grundsätzlich nicht notwendig.
Menge: 1788,000 m2
Leistungsbereichkatalog: 036
DIN 276-1 12/08: 352

**25.8.80 Reinigung / Refreshing Bodenbelag PVC**
Reinigung / Refreshing des Bodenbelags aus PVC wie folgt:

Bodenbelag von Grobschmutz befreien, Verschmutzungen unter Verwendung eines Neutral-/Intensivreinigers entfernen, werkseitige Oberfläche erhalten, Bodenbelagoberfläche mit klarem Wasser nachspülen, Reinigungsmittelreste vollständig entfernen.
Boden mindestens 3 Stunden trocknen lassen, anschließend Fläche mit einer Einscheibenmaschine und weißem Pad auspolieren.

Eine Erstpflege des Belages ist grundsätzlich nicht notwendig.
Menge: 921,000 m2
Leistungsbereichkatalog: 036
DIN 276-1 12/08: 352

**25.8.90 Schutzabdeckung Bodenbelag, Schutzvlies**
Schutzabdeckung für Bahnenbelag nach Fertigstellung in Abstimmung mit der örtlichen Bauüberwachung des AG herstellen und vorhalten während der eigenen Ausführungszeit:
- Verlegung vollflächig mit reißfestem, diffusionsoffenem Schutzvlies
- Fugen und Ränder verkleben mit einem weichmacherfreien Spezialklebeband
- inkl. Anschlüsse an Ränder und Aussparungen
- Rückbau und Entsorgung erfolgt bauseits
Menge: 2709,000 m2
Leistungsbereichkatalog: 036
DIN 276-1 12/08: 397

#### Titel 25.9 Sonstiges/Stundenlohnarbeiten

DIN 276-1 12/08: 352

**25.9.10 Abschlussdokumentation**
Zusammenfassen der Ergebnisse der Technischen Vorklärung:

- Erstellung der Massenbilanzen
- Zusammenstellen von Produktdatenblättern aller eingesetzten Materialien, Prüfzeugnissen und bauaufsichtlichen Zulassungen
- Übereinstimmungserklärung Brandschutz
- Material- und Eignungsnachweise, Gütenachweise
- Pflegehinweise
- Farbmuster
- Lieferscheine aller verwendeten Stoffe und Produkte
- Bautagesberichte

alles 1-fach im Papierformat und 1x als PDF
Einreichung beim Architekten 14 Tage vor Abnahme
Menge: 1,000 St
Leistungsbereichkatalog: 036
DIN 276-1 12/08: 352

**25.9.20 Facharbeiter**
Für eventuell vorkommende Arbeiten, die nicht im Leistungsverzeichnis erfaßt sind und gegen Nachweis zur Ausführung kommen, werden berechnet für:

Facharbeiter
Menge: 10,000 h
Leistungsbereichkatalog: 091
DIN 276-1 12/08: 352

**25.9.30 Helfer**
Für eventuell vorkommende Arbeiten, die nicht im Leistungsverzeichnis erfaßt sind und gegen Nachweis zur Ausführung kommen, werden berechnet für:

Helfer
Menge: 10,000 h
Leistungsbereichkatalog: 091
DIN 276-1 12/08: 352
